# BV_Staufener_Str16_
Leistungsbeschreibung (GAEB 90, DA81)
Währung: EUR

## Zusätzlicher Text
Besondere Vertragsbedingungen
1. Grundstücksflächen für Lager und Arbeitsplätze stehen dem
Auftragnehmer nur mit Zustimmung der örtlichen Bauleitung zur Verfügung.
Für etwaige Mitbenutzung von Straßenbereich oder sonstigem Gelände muss
der Auftragnehmer die erforderlichen Genehmigungen selbst einholen. Die
Baustelle ist sobald wie möglich zu räumen, der Auftragnehmer ist
verpflichtet laufend den anfallenden Schutt, Abfall und Schmutz zu
beseitigen. Die Kosten dafür sind in den Einheitspreis einzukalkulieren.
Nicht am Ende des Arbeitstages beseitigter Schutt, Abfall und Schmutz
kann jederzeit von der Bauleitung oder dem Bauherrn auf Kosten des AN
beseitigt oder beseitigt gelassen werden.
2. Die Arbeiten werden im Rahmen der verfügbaren Mittel ausgeführt. Der
Bauherr behält sich ausdrücklich folgende Rechte vor:
Auftragsstornierung (ganz oder teilweise) aus wichtigem Grund
Auftragsstornierung bei einer nach schriftlicher Aufforderung länger
als fünf Werktage dauernden Verzögerung des Baubeginns oder der
Fortsetzung der Arbeiten, sofern dem keine wichtigen Gründe im Rahmen
des Bauvorhabens entgegenstehen. Solche Gründe sind der Bauleitung bei
Auftreten unaufgefordert und unverzüglich schriftlich mitzuteilen.
3. Vertragsstrafen gemäß § 11 VOB/B:
Der Auftragnehmer hat als Vertragsstrafe für jeden Werktag bei
Überschreitung der Ausführungsfrist 0,2 % der Auftragssumme pro Werktag
zu zahlen, maximal jedoch 5,0 % der abschließenden Rechnungssumme vor
Abzügen. Zusätzliche begründete Schadensersatzforderungen durch die
Überschreitung der Ausführungsfristen oder aus anderen vom AN zu
vertretenden Gründen bleiben hiervon unberührt.

## Zusätzlicher Text
1. Preise
1.1 Das Einrichten und Räumen der Baustelle, An- und Abtransport der
Maschinen, Geräte und Werkzeuge,  Stromkosten, Fahrtkosten, Tage- und
Übernachtungsgelder der Arbeitskräfte, erforderliche Absperrung und
Sicherung der Baustellenzufahrt, Säubern der Baustelle bis zum
ordnungsgemäßen Zustand nach Beendigung der Arbeiten sowie der
betrieblichen Bauüberwachung ist in den Einheitspreis einzurechnen und
wird nicht gesondert vergütet.
1.2 Sämtliche Nebenkosten sind in die Einheitspreise einzukalkulieren.
1.3 Der Bieter hat sich vor Abgabe des Angebotes eingehend über die
örtlichen Gegebenheiten zu informiert und eventuelle Besonderheiten und
offensichtliche Behinderungen sowie erkennbar nötige Handarbeit in
seinen EPs einzukalkulieren.
1.4 Sind nach VOB / B § 2 Nr. 5, 6, 7 oder 8 Abs. 2 neue Preise zu
vereinbaren, hat der Auftragnehmer nachzuweisen, dass sein neuer
Angebotspreis auf den Grundlagen der Preisermittlung gebildet worden
ist. Er hat hierfür auf Verlangen seine Preisermittlung für diese Preise
und soweit erforderlich für die gesamte Leistung zur Einsicht vorzulegen
sowie die erforderlichen Auskünfte zu erteilen.
1.5 Bei Über- und Unterschreitung der Mengen sind die Einheitspreise
bindend. Es wird ausdrücklich darauf hingewiesen, dass bei Anwendung von
VOB / B § 2 Nr. 3 Abs. 1 - 4 die neu zu vereinbarenden Preise in der
Regel in Schriftform vorzulegen sind, in jedem Fall jedoch eine
schriftliche Bestätigung der neuen Preise durch Bauleitung/AG einzuholen
ist.
1.6 Der Bieter sichert zu, dass die Preise alle für die fachgerechte und
vollständige Ausführung der Arbeiten erforderlichen Schritte und
Materialien sowie den vollständigen Zeitaufwand für Vor- und
Nachbereitung der Arbeiten abdecken und nach besten Wissen anhand der
zur Zeit der Auftragsvergabe ersichtlichen Gegebenheiten aufgestellt
wurden.
1.7 Sollten dem AN vor oder während der Ausführung zur Kenntnis
gelangen, dass zusätzliche, nicht in den Positionen dieses LVs
abgebildete Arbeiten notwendig sind, so hat er die Bauleitung umgehend
davon in Kenntnis zu setzten. Sofern er selber in der Lage ist diese
Arbeiten fachgerecht auszuführen, ist gemäß VOB / B § 2 Nr. 6 in der
Regel ein schriftliches Nachtragsangebot vorzulegen, in jedem Fall
jedoch eine schriftliche Auftragserteilung für die Mehrarbeiten
einzuholen. Nachträge können nach Auftragsvergabe nur für nachweislich
im Vorfeld nicht abzusehende, aber erforderliche oder vorgeschriebene
Arbeiten oder für zusätzlich vom Bauherrn gewünschte, aber nicht nach
den anerkannten Regeln der Technik und den geltenden Bestimmungen
ohnehin erforderliche Arbeiten gestellt und genehmigt werden. Die
beauftragten Nachträge sind bei Rechnungsstellung als Kopie beizulegen.
Nicht beauftragte Mehrarbeiten werden nicht vergütet.
1.8 Klein-, Verbrauchs- und zugehöriges Befestigungsmaterial ist in die
EPs mit einzukalkulieren und wird nicht extra vergütet.
2. Ausführungsunterlagen
2.1 Die zur Verfügung stehenden Unterlagen zur Erbringung der in Auftrag
gegebenen Leistung werden dem Auftragnehmer auf Nachfrage zweifach
übergeben. Mehrexemplare können gegen Kostenerstattung angefordert
werden.
2.2 Der Auftragnehmer hat bei Sondervorschlägen kostenlos Detail- und
Konstruktionszeichnungen, Prospektmaterial u. s. w. zu beschaffen und
dem Auftraggeber zur Genehmigung vorzulegen. Entsprechende Angaben sind
als Nebenangebot dem LV beizulegen, keinesfalls in das LV einzuarbeiten
in dem es verändert wird!
2.3 Bei alternativ angebotener Ausführung einzelner Positionen behält
der Auftraggeber das Recht auch nach Vertragsabschluß die Ausführungsart
abzuändern; für diese Fälle bleiben die Angebotspreise verbindlich.
3. Ausführung
3.1 Solange der Vertrag nicht erfüllt ist, hat der Auftragnehmer jede
Änderung in seiner Zugehörigkeit zur Berufsgenossenschaft unverzüglich
dem Auftraggeber mitzuteilen. Auf Verlangen des Auftragnehmers hat er
jederzeit den Mitgliedsschein der Berufsgenossenschaft und eine
Bescheinigung der Berufsgenossenschaft darüber vorzulegen, dass er
seiner Beitrags- und Vorschusspflicht nachgekommen ist.
3.2 Falls der Auftragnehmer die in den ZTVs oder im LV festgelegten
maximal zulässigen Toleranzen überschreitet, hat er die Kosten, die aus
den Mehraufwendungen der Folgegewerke entstehen, zu ersetzen. Unter
Mehraufwand ist die Herstellung des Bau-Nennmaßes nach Zeichnung zu
verstehen und nicht etwa nur der erforderliche Aufwand bis zum
zulässigen Abmaß bzw. Toleranzmaß. Außerdem haben die AN die Kosten für
Kontrollmessungen zu tragen.
3.3 Der AN hat unaufgefordert die bauseitig vorhandenen oder durch
andere Gewerke geleisteten Vorarbeiten und Gegebenheiten auf Eignung für
seine Arbeiten zu überprüfen und relevante Abweichungen oder Bedenken an
der Eignung in der Regel vor Arbeitsbeginn, in jedem Fall aber
unverzüglich und vor Wegfall der Kontrollier- und Behebbarkeit der
Bauleitung anzuzeigen.
3.4 Die Bauführung und nötigenfalls die Fachbauleitung nach LBO ist vom
AN zu leisten. Dazu gehört ausdrücklich auch, dass er gemäß VOB/B § 4,
Abs. 2 die Arbeiten eigenverantwortlich vertragsgemäß durchzuführen, die
Einhaltung aller geltenden Bestimmungen und Regeln und die Ordnung in
seinem Arbeitsbereich sicherzustellen und die Erfüllung seiner
Verpflichtungen gegenüber seinen Arbeitnehmern sicher zu stellen hat. In
diesem Zusammenhang ist der Bauleitung eine deutschsprachige
Ansprechperson zu benennen, der diese Pflichten obliegen und die während
der gesamten Bauzeit auf der Baustelle anwesend ist und die Arbeiten
dementsprechend leitet und überwacht. Sollte diese Person bezogen auf
das Bauvorhaben nicht umfassend entscheidungsbefugt sein, hat der AN
sicherzustellen, das eine entsprechend befugte Person für die Bauleitung
während der Arbeitszeiten der Baustelle jederzeit kurzfristig erreichbar
ist.
3.5 Alle Leistungen umfassen die Lieferung der Bauteile sowie die dazu
gehörigen Klein-, Verbrauchs- und Befestigungsmaterialien,
einschließlich Abladen und Lagern auf der Baustelle.
4. Ausführungsfristen
4.1 Die Fristen für Beginn und Vollendung der Ausführung jeweiliger
Leistungen sind mit der Bauleitung abzustimmen und mit den vorleistenden
und nachfolgenden Gewerken zu koordinieren.
5. Gewährleistungsfristen und Abnahmeregelung
5.1 Die Gewährleistung wird entsprechend VOB/B, § 13 auf 5 Jahre (nach
BGB) festgelegt, sofern im Bauvertrag nicht ausdrücklich etwas anderes
vereinbart wird.
5.2 Es wird entsprechend  VOB/B, § 12 Abs. 4 vereinbart, dass eine
förmliche Abnahme stattfinden soll. Dementsprechend finden die Fristen
VOB/B, § 12 Abs. 5 keine Anwendung.
6. Zahlungen
6.1 Abschlagsrechnungen für Stoffe und Bauteile, die auf der Baustelle
angeliefert, aber nicht eingebaut sind sowie für Bauteile, die in
besonderen Fertigungsstätten für die Ausführung der Leistungen
bereitgestellt sind, werden nicht gezahlt.
6.2 Für sämtliche Materialien, die nach Mengen abgerechnet werden, sind
qualifizierte Lieferscheine vorzulegen. Es werden die tatsächlich
verbrauchten beziehungsweise realisierten Mengen nach örtlichem Aufmass
abgerechnet.
6.3 Die Ermittlung aller abrechnungsrelevanten Massen erfolgt durch ein
örtliches und ggf.gemeinsam mit der Bauleitung zu erstellendes Aufmass
und ist vom AN durch Abrechnungszeichnungen und Aufmasslisten eindeutig
den Bauteilen und Positionen dieses LVs zuordenbar zu dokumentieren und
mindestens 5 Arbeitstage vor Rechnungseingang der Bauleitung zu
übergeben. Dies gilt bereits im Rahmen von umfangreichen Teil- und
Abschlagsrechnungen.
6.4 Werden bei der Rechnungsprüfung Fehler in den Unterlagen der
Abrechnung (§ 14 Nr. 1 und 2 VOB / B) festgestellt, so ist die
Schlussrechnung zu berichtigen; Auftraggeber und Auftragnehmer sind
verpflichtet, die sich daraus ergebenden Beträge zu erstatten. Fehler i.
S. § 14 Nr. 1 und 2 sind Aufmassfehler, d. h. Abweichungen in
Aufmasslisten und Abrechnungszeichnungen von der tatsächlichen
Ausführung oder untereinander; Rechenfehler, d.h. Fehler in der
Anwendung der allgemeinen Rechenregeln der Rechnungsart (einschl.
Kommafehlern), Übertragungsfehler einschl. Seitenübertragungsfehlern.
Das Verlangen nach Berichtigung derartiger Fehler gilt nicht als
Nachforderung i. S. von § 16 Nr. 3 Abs. 2 VOB / B. Sonstige Ansprüche
des Auftraggebers aus § 812 ff BGB bleiben unberührt. Bei
Rückforderungen des Auftraggebers aus Überzahlungen (§§ 812 ff BGB) kann
sich der Auftragnehmer nicht auf einen etwaigen Wegfall der Bereicherung
(§ 818 Abs. 3 BGB) berufen.
6.5 Gemäß § 16 Nr. 1 Punkt 2 wird für Abschlagszahlungen ein pauschaler
Sicherheitseinbehalt auf den nachgewiesenen Leistungsstand in Höhe von
10 % einbehalten.
7.  Rechnungen
7.1 In jeder Rechnung sind kumulativ alle bisher erbrachten
Teilleistungen in der Reihenfolge, mit der Positionsnummer und der
Bezeichnung wie im Leistungsverzeichnis auszuführen. Alle Rechnungen
sind 2-fach schriftlich beim Architekturbüro Hißler einzureichen.

8. Stundenlohnarbeiten gemäß § 15 VOB /B
8.1 Stundenlohnarbeiten dürfen nur nach besonderem Auftrag ausgeführt
werden. Ein solcher Auftrag ist schriftlich zu dokumentieren und von der
Bauleitung abzuzeichnen.
Der Auftragnehmer hat über Stundenlohnarbeiten arbeitstäglich
Stundenlohnzettel zu führen. Diese müssen soweit möglich am selben Tag,
spätestens jedoch innerhalb von 5 Werktagen bei der Bauleitung oder dem
Auftraggeber eingereicht werden.
8.2 Die Stundenlohnzettel müssen außer den Angaben nach §15 VOB/B:
das Datum
die Bezeichnung der Baustelle, insbesondere der genauen Bezeichnung des
Ausführungsortes innerhalb der Baustelle
die Berufs-, Lohn- oder Gehaltsgruppen der jeweiligen Arbeitskräfte
die geleisteten Arbeitsstunden je Arbeitskraft
enthalten.
8.3 Die Stundenlohnrechnungen müssen entsprechend den Stundenlohnzetteln
aufgegliedert sein.
9. Sicherheitsleistungen gemäß § 17 VOB/B
9.1 Die Sicherheitsleistung wird auf 5 % der geprüften
Brutto-Schlussrechnungssumme festgelegt und einbehalten, sofern im
Bauvertrag nicht ausdrücklich etwas anderes vereinbart wird. Frühestens
mit der Schlussrechnung kann das einbehaltene Geld über eine Bürgschaft
abgelöst werden.
9.2 Der Rückgabezeitpunkt nicht verwerteter Sicherheit wird gemäß § 17
Abs. 8 Pkt. 2 VOB/B abweichend entsprechende der vereinbarten
Gewährleistungsfristen gemäß  5.1 dieses LVs vereinbart, sofern im
Bauvertrag nicht ausdrücklich etwas anderes vereinbart wird.
9.3 Im Falle der vorzeitigen Rückgabe von Bürgschaftsurkunden bleibt der
Auftraggeber berechtigt, weitergehende Gewährleistungsansprüche geltend
zu machen.
9.4 Durch die Rückgabe von Bürgschaften werden weitere Ansprüche auf
Erstattung von Überzahlungen nicht berührt.
9.5 Die Kosten für die Erbringung von Sicherheitsleistungen gehen zu
Lasten des Auftragnehmers.
10. Nachunternehmer gemäß § 4 Abs. 8 VOB/B
10.1 Der Auftragnehmer hat vor der beabsichtigten Übertragung von
Leistungen an Nachunternehmer Art und Umfang der Leistung sowie Name und
Anschrift des hierfür vorgesehenen Unternehmers schriftlich bekannt zu
geben.
10.2 Nachunternehmer sind beim Auftraggeber und der Bauleitung vor Ort
anzumelden und über die örtlichen Sicherheitshinweise aufzuklären.
10.3 Der Auftraggeber behält sich vor einen vom Auftragnehmer
vorgeschlagenen Nachunternehmer abzulehnen und die von diesem
auszuführenden Arbeiten an eine andere Firma zu vergeben.
11. Sonstige Bedingungen
11.1 Der Auftraggeber behält sich vor einen Bieter seiner Wahl zu
beauftragen.
11.2 Die Realisierung der Arbeiten erfolgt gegebenenfalls in
unterschiedlichen Bauabschnitten. Der Auftraggeber behält sich vor nur
Teilleistungen zur Ausführung zu beauftragen.
11.3 Die Besichtigung der Baustellen durch Dritte sowie
Lichtbildaufnahmen und Veröffentlichungen über den Bau sind nur mit
Genehmigung des Auftraggebers erlaubt.
11.4 Anders lautende Vertrags- und Lieferbedingungen, soweit sie diesen
widersprechen, sind ungültig. Dies gilt insbesondere für die Geschäfts-,
Liefer- und Zahlungsbedingungen des Auftragnehmers. Jede eventuelle
Abänderung dieser Vertragsbedingungen und jede sonstige Vereinbarung
zwischen den beteiligten Parteien bedarf der Schriftform.
11.5 Soweit eine der vorstehenden Bedingungen, gleich welchen
Rechtsgrundes, unwirksam sein sollte, berührt diese die Wirksamkeit der
übrigen Bedingungen nicht. An Stelle einer eventuell ungültigen
Bedingung treten vorrangig die Vorschriften der VOB.
11.6 Es wird darauf hingewiesen, dass die Beschäftigung illegaler
Arbeitskräfte im gesamten Baustellenbereich verboten ist.
12.  Arbeitszeiten
12.1  Frühester Arbeitsbeginn ist 8:00 Uhr. Spätestes
Arbeitsende ist 18:00 Uhr.
12.2  Samstagsarbeit ist zur Erholung der Anwohner
grundsätzlich ausgeschlossen.

## Zusätzlicher Text
Vertragsbestandteile
1.  Für die Ausführung der unten aufgeführten Leistung gelten, soweit
nichts anderes angegeben ist, die allgemeinen Vertragsbedingungen für
die Ausführung von Bauleistungen (VOB /B) und
2. Die allgemeinen technischen Vertragsbedingungen für Bauleistungen
(VOB/C) unter Berücksichtigung der gültigen DIN-Normen (Deutsches
Institut für Normung e.V.), insbesondere der DIN 18300 Erdarbeiten, der
DIN 18320 Abdichtungsarbeiten sowie der DIN 18341
Wärmedämm-Verbundsysteme (WDVS) und den Verarbeitungshinweisen und
-richtlinien der Hersteller.
3. Vertragsbestandteile sind weiterhin in der nachstehenden Reihenfolge
Die Bestimmungen dieses Vertrages einschließlich der in diesem Vertrag
getroffenen zusätzlichen Vereinbarungen.
Dieses Leistungsverzeichnisse (LV) einschließlich der zur Erläuterung
beigelegten Planunterlagen des AG / des Architekten
Die Baugenehmigung einschließlich Auflagen sowie alle
Teilbaugenehmigungen.
Weiter die dem Leistungsverzeichnis zugrunde liegenden zeichnerischen
Unterlagen, Pläne, Muster, Baubeschreibungen, Allgemeine Vorbemerkungen,
technische Vorbemerkungen.
Bauzeitenplan oder Terminaufstellungen des AG / des Architekten
einschließlich aller Teilleistungstermine. Bei Vertragsabschluss werden
ergänzend verbindliche Meilensteine festgelegt.

## Zusätzlicher Text
BAUBESCHREIBUNG
1. Baubeschreibung allgemein
1.1 Es werden auf dem Wege einer Ausschreibung Arbeiten
des Gewerkes Abriss- und Rohbauarbeiten ausgeschrieben.
1.2 Der Bieter informiert sich eingehend vor Abgabe des Angebots über
die Lage der Baustelle, die örtlichen Verhältnisse und über die
Zufahrtsmöglichkeiten und bestätigt dies dem AG.
1.3 Die Wasser- und Stromanschlüsse zur Durchführung der Arbeiten stehen
dem Bieter auf der Baustelle kostenlos nach Absprache  mit dem AG zur
Verfügung und brauchen nicht in den Einheitspreis mit einkalkuliert zu
werden. Der Bedarf an Drehstrom ist rechtzeitig vor Beginn der Maßnahmen
mit dem AG abzuklären und gegebenenfalls ein Elektriker
demententsprechend zu beauftragen.
1.4 Sämtliche benötigten Geräte, Maschinen und Transporteinrichtungen,
einschl. Bauhütten, Notbeleuchtung etc. stellt der Ausführende soweit
nichts Anderes ausdrücklich vereinbart ist. Die Kosten dafür sind in die
Einheitspreise mit einzukalkulieren.
1.5 Die öffentliche Verkehrsfläche darf nicht beeinträchtigt und muss
weitestgehend freigehalten werden. Die Nutzung ist durch den AN zu
genehmigen lassen.
1.6 Die Arbeiten erfolgen in bewohntem Zustand innerhalb eines
Wohngebietes, weshalb auf Sauberkeit und Geringhaltung der
Lärmbelästigung sowie erschütterungsarmes Arbeiten nach DIn 4150 zu
achten ist.
2.  Baubeschreibung des Gebäudes
Das Gebäude ebener Lage im Staufener Str. 16, 68239 Mannheim stammt aus
den 70-er Jahren. Die Arbeiten finden in Dachgeschossen statt. Über die
Straße kann das Gebäude direkt erreicht werden. Die Arbeiten finden im
unbewohnten Zustand statt.
3. Baubeschreibung der Arbeiten
3.1 Die Leistungen umfassen im Wesentlichen:
Abbruch bestehender Ziegelmauerwerkswände
Abbruch grenznaher Wandbereiche
Rückbau vorhandener Mauerwerksreste
Rückbau bestehender Betonflächen und Hofflächen
Rückbau vorhandener Bodenaufbauten
Rückbau vorhandener Aufbetonschichten auf Bestandsdecken
Freilegung bestehender Kellerwände
Freilegung vorhandener Streifenfundamente
Suchschachtungen im Bereich der Bestandsgründung
Erdarbeiten innerhalb der Gebäudegrundfläche
Trennen bestehender Bauteilanschlüsse
Schutz und Sicherung verbleibender Bestandsbauteile
Verladen, Abtransport und Entsorgung sämtlicher Abbruchmaterialien
Abdichtungsarbeiten
3.2  Bei den Abbruch- und Rückbauarbeiten
anfallende Stoffe und Bauteile gehen nicht in  das
Eigentum des AN über.
Werden in den Positionen Produkte eines bestimmten Herstellers
angefragt, ist ein Angebot eines gleichwertigen Produktes zulässig, das
gewählte Produkt ist dann handschriftlich im Positionstext zu vermerken.

## Abbruch & Abdichtungsarbeiten
Datum: 03.06.26

### Titel 01 Baustelleneinrichtung

**01.0001 Baustelleneinrichtung**
Baustelleneinrichtung für sämtliche Leistungen des
Gewerkes Abbrucharbeiten herstellen, für die Dauer der
Arbeiten vorhalten und nach Beendigung vollständig
räumen.
In die Position einzukalkulieren sind sämtliche
erforderlichen Nebenleistungen, Geräte, Maschinen,
Werkzeuge, Transporte sowie sämtliche Klein-,
Befestigungs- und Verbrauchsmaterialien.
Einschließlich:
An- und Abtransport aller Geräte
Baustellenabsicherung
Schutzmaßnahmen angrenzender Bauteile
Staubschutzmaßnahmen
notwendige Verkehrs- und Sicherheitsmaßnahmen
Vorhaltung Containerflächen
Baustellenreinigung während der Bauzeit
Menge: 1,000 Psch

**01.0002 Baustellenabsperrung und Sicherungsmaßnahmen**
*** Bedarfsposition ohne GB
Herstellen, Vorhalten und Rückbauen sämtlicher
erforderlicher Sicherungsmaßnahmen im Bereich der
Abbrucharbeiten.
Einschließlich:
Absperrungen
Warnkennzeichnungen
Schutz angrenzender Bestandsbauteile
Schutz Nachbargrundstücke
Staubschutzmaßnahmen
Sicherung gefährdeter Wandbereiche
Menge: 1,000 Psch

**01.0003 Schutz vorhandener tragender Kellerdecken**
Schutz vorhandener tragender Kellerdecken während
sämtlicher Abbrucharbeiten.
Die vorhandenen tragenden Bestandsdecken dürfen nicht
beschädigt oder statisch beeinträchtigt werden.
Schwere Geräte und punktuelle Überlastungen sind zu
vermeiden.
Einschließlich sämtlicher erforderlicher
Schutzmaßnahmen.
(Siehe Plan im Anhang)
Menge: 1,000 Psch

**01.0004 Vollflächige Schutzabdeckung Treppen**
*** Bedarfsposition ohne GB
Vollflächig Abkleben und Abdecken mit
Milch-Abdeckkarton der Innentreppe UG/EG
, Abdecken gegen Verschmutzung und
Beschädigung während der Abbrucharbeiten, inkl.
komplettes Entfernen nach Abschluss der Arbeiten sowie
Klebstoffreste, Klein- , Verbrauchs- und
Befestigungsmaterialien.
Menge: 1,000 Psch

### Titel 02 Abbrucharbeiten Mauerwerk

*Hinweis*
Kleinere Räum-, Sortier-, Freimachungs- und
Reinigungsarbeiten sowie das Freimachen der jeweiligen
Arbeitsbereiche sind Nebenleistungen und in die
Einheitspreise einzukalkulieren.
Sämtliche Abbrucharbeiten im Bereich angrenzender
Bestandsbauteile, grenznaher Wandanschlüsse sowie
sensibler Bestandskonstruktionen sind
erforderlichenfalls in Handschlagarbeit sowie
erschütterungsarm auszuführen.
Beschädigungen angrenzender oder verbleibender Bauteile
sind auszuschließen.
Der hierfür erforderliche Mehraufwand ist in die
Einheitspreise einzukalkulieren.

**02.0001 Abbruch bestehender Ziegelmauerwerkswände**
Abbruch bestehender Ziegelmauerwerkswände
unterschiedlicher Stärke im Bereich des ehemaligen
Bestandsgebäudes.
Die Arbeiten umfassen:
Abbrechen der Wände
Zerkleinern
Verladen
Abtransport
fachgerechte Entsorgung
Die Arbeiten sind abschnittsweise und erschütterungsarm
auszuführen.
Einschließlich sämtlicher erforderlicher
Nebenleistungen.
Wandstärke: ca. 17,5 cm bis 36,5 cm
Menge: 65,000 m²

**02.0002 Abbruch grenznaher Bestandswände**
*** Bedarfsposition ohne GB
Abbruch bestehender grenznaher Ziegelwände entlang
angrenzender Nachbarbereiche.
Die Arbeiten sind besonders erschütterungsarm und
abschnittsweise auszuführen.
Einschließlich:
Handschlagarbeiten
Schutz angrenzender Bauteile
Sicherung instabiler Wandbereiche
Verladen
Entsorgung
Beschädigungen angrenzender Grundstücke und Bauteile
sind auszuschließen.
Bestehende Bauteilanschlüsse zum Nachbarbestand sind
erschütterungsarm und ohne Beschädigung angrenzender
Bauteile fachgerecht zu trennen.
Wandstärke: ca. 24 cm
Menge: 75,000 m²

**02.0003 Rückbau verbleibender Bestandswandbereiche**
*** Bedarfsposition ohne GB
Bedarfsposition.
Rückbau eventuell verbleibender Bestandswandbereiche
nach Freigabe durch Tragwerksplaner.
Einschließlich:
Handschlagarbeiten
Sicherung angrenzender Bauteile
Verladen
Entsorgung
Menge: 85,000 m²

**02.0004 Rückbau vorhandener Mauerwerksreste unter Geländeoberkante**
*** Bedarfsposition ohne GB
Rückbau eventuell vorhandener Mauerwerksreste,
Sockelbereiche, Aufmauerungen oder sonstiger
unterirdischer Bestandsbauteile unterhalb der
Geländeoberkante, welche im Zuge früherer
Abbrucharbeiten nicht vollständig entfernt wurden und
erst während der aktuellen Abbruch- und Erdarbeiten
freigelegt werden.
Die Ausführung erfolgt nur nach Freigabe durch
Bauleitung bzw. Tragwerksplaner.
Einschließlich:
Freilegen
Abbrechen
Zerkleinern
Laden
Abtransport
fachgerechte Entsorgung
Menge: 5,000 m

### Titel 03 Abbruch Bodenaufbauten / Betonflächen

**03.0001 Rückbau vorhandener Bodenaufbauten auf Bestandskellerdecke**
Rückbau vorhandener nichttragender Bodenaufbauten,
Aufbetonschichten sowie vorhandener
Beton-/Estrichschichten auf bestehender Kellerdecke.
Die tragende Bestandskonstruktion ist zu erhalten und
darf nicht beschädigt werden.
Die Arbeiten sind erschütterungsarm und abschnittsweise
auszuführen.
Einschließlich:
Zerkleinern
Verladen
Abtransport
fachgerechte Entsorgung
Menge: 30,000 m²

**03.0002 Abbruch bestehender Betonflächen im Hofbereich**
Abbruch vorhandener Betonflächen, Hofflächen und
Außenbodenbefestigungen einschließlich gegebenenfalls
vorhandener Unterbauschichten.
Einschließlich:
Aufnahme
Zerkleinern
Verladen
Abtransport
fachgerechte Entsorgung
Menge: 45,000 m²

**03.0003 Rückbau vorhandener Bodenaufbauten innerhalb ehemaliger Wohnbereiche**
Rückbau vorhandener nichttragender Bodenaufbauten
innerhalb der ehemaligen Gebäudegrundfläche.
Die tragenden Bestandsdecken und Kellerdecken bleiben
erhalten.
Einschließlich:
Rückbau vorhandener Betonauflagen
Estrichschichten
Bodenaufbauten
Laden
Transport
Entsorgung
Menge: 45,000 m²

### Titel 04 Erdarbeiten / Freilegung Bestandsgründung

**04.0001 Freilegung bestehender Streifenfundamente**
Freilegung bestehender Streifenfundamente entlang der
Nachbargrenze zur statischen Bestandsprüfung.
Die Arbeiten erfolgen abschnittsweise und überwiegend
in Handschachtung.
Ziel der Arbeiten ist die vollständige Sichtbarmachung
der vorhandenen Fundamentanlage zur Beurteilung durch
den Tragwerksplaner.
Einschließlich:
Erdarbeiten
Handschachtung
Zwischenlagerung Boden
Wiederverfüllung nicht erforderlich
Verladen überschüssigen Materials
Abtransport und Entsorgung
Beschädigungen vorhandener Fundamentanlagen sind
auszuschließen.
Menge: 80,000 m

**04.0002 Suchschachtungen im Bereich Bestandsgründung**
Herstellen von Suchschachtungen zur Untersuchung
vorhandener Bestandsgründungen und Fundamenttiefen.
Ausführung in Handschachtung.
Einschließlich:
Freilegen
Säubern
Offenhalten bis Abnahme durch Tragwerksplaner
Verfüllen nach Freigabe
Menge: 4,000 St

**04.0003 Erdarbeiten innerhalb Gebäudegrundfläche**
Erdarbeiten innerhalb der Gebäudegrundfläche zur
Freilegung bestehender Kellerwände, Fundamentbereiche
sowie zur Vorbereitung weiterer Rohbauarbeiten.
Ausführung gemäß Planung und Anweisung Tragwerksplaner.
Einschließlich:
Aushub
Laden
Transport
Entsorgung überschüssigen Materials
Tiefe Aushub ca.80cm
Arbeitsbereich ca. 50cm
Menge: 60,000 m³

**04.0004 Freilegen bestehender Kellerwände**
Freilegen vorhandener Kellerwände zur Vorbereitung
nachfolgender Rohbauarbeiten.
Die Arbeiten erfolgen abschnittsweise und
erschütterungsarm.
Einschließlich:
Handschachtung
Säuberung Wandbereiche
Freilegung bis erforderliche Arbeitsebene
Laden überschüssigen Materials
Entsorgung
Menge: 25,000 m

**04.0005 Rückbau eventuell vorhandener Fundament- und Betonreste**
*** Bedarfsposition ohne GB
Rückbau eventuell im Zuge der Abbruch- und
Freilegungsarbeiten freigelegter Fundamentreste,
Betonreste, Einzelfundamente oder sonstiger
unterirdischer Bestandsbauteile, welche in den
vorliegenden Planunterlagen nicht dargestellt sind und
deren Rückbau nach Freigabe durch Bauleitung bzw.
Tragwerksplaner erforderlich wird.
Die Ausführung erfolgt nur nach ausdrücklicher
Anweisung der Bauleitung.
Einschließlich:
Freilegen
Abbrechen
Zerkleinern
Laden
Abtransport
fachgerechte Entsorgung
Beschädigungen erhaltenswerter Fundamentanlagen und
angrenzender Bestandsbauteile sind auszuschließen.
Hinweis:
Die Menge ist eine geschätzte Bedarfsmenge. Abrechnung
erfolgt nur bei tatsächlicher Ausführung nach örtlichem
Aufmaß und vorheriger Freigabe durch Bauleitung bzw.
Tragwerksplaner.
Menge: 1,000 m³

### Titel 05 Sicherungsmaßnahmen

**05.0001 Temporäre Wandabstützungen**
*** Bedarfsposition ohne GB
Herstellen, Vorhalten und Rückbauen temporärer
Abstützungen und Sicherungskonstruktionen für
gefährdete Bestandsbauteile.
Ausführung nach Erfordernis und Anweisung Bauleitung
bzw. Tragwerksplaner.
Menge: 1,000 Psch

### Titel 06 Reiniegung

**06.0001 Grobreinigung Baustelle**
Grobreinigung sämtlicher Arbeits- und
Baustellenbereiche nach Abschluss der Abbrucharbeiten.
Einschließlich:
Entfernen loser Baustoffreste
Reinigung Verkehrsflächen
besenreine Übergabe der Arbeitsbereiche
Menge: 1,000 Psch

### Titel 07 Abdichtungsarbeiten

*Hinweis*
Die Abdichtungsarbeiten sind gemäß DIN 18533,
Herstellervorgaben sowie den Ausführungsdetails der
Planung auszuführen.
Die Ausführung erfolgt als systemgeprüftes
Abdichtungssystem auf mineralischen Untergründen sowie
teilweise auf vorhandenen Altbitumenflächen.
Es ist ein aufeinander abgestimmtes Abdichtungssystem
der Firma Remmers oder gleichwertig zu verwenden.
Vor Ausführung sind sämtliche Untergründe auf
Tragfähigkeit, Ebenheit und Haftung zu prüfen.
Unebenheiten, Fehlstellen und lose Bestandteile sind
vor Beginn der Abdichtungsarbeiten fachgerecht zu
beseitigen.
Rohrdurchführungen, Übergänge, Anschlüsse sowie
Wand-/Sohlenanschlüsse sind dauerhaft wasserdicht
auszuführen.

*Hinweis*
Die neuen Bodenaufbauten erfolgen teilweise auf
vorhandener Kellerdecke sowie teilweise auf
erdberührten Bereichen innerhalb des Erdgeschosses.
Vor Ausführung sind sämtliche Höhen, Anschlüsse und
Übergänge mit der Planung sowie den angrenzenden
Gewerken abzustimmen.

**07.0001 Untergrundvorberitung / Altabdichtung**
Vorbereiten der freigelegten Bestandsflächen für
nachfolgende Abdichtungsarbeiten.
Im Bereich hochbelasteter Wand- und Fundamentanschlüsse
sind vorhandene Altbitumenreste sowie lose und
haftungsmindernde Bestandteile soweit erforderlich bis
auf den tragfähigen mineralischen Untergrund zu
entfernen.
Einschließlich:
Reinigen der Untergründe
Entfernen loser Bestandteile
Entfernen haftungsmindernder Schichten
Brechen scharfer Kanten
Vorbereiten der Anschlussbereiche
sämtliche erforderlichen Nebenleistungen
Menge: 40,000 m²

**07.0002 Grundierung**
Liefern und Auftragen einer Systemgrundierung auf
mineralischen Untergründen.
Ausführung z. B. mit Remmers Kiesol MB oder
gleichwertig.
Einschließlich sämtlicher erforderlicher
Nebenleistungen.
Menge: 120,000 m²

**07.0003 Egalisierung / Dichtspachtelung**
Herstellen einer Egalisierungsschicht zur Vorbereitung
der Abdichtungsarbeiten.
Ausführung als Dichtspachtelung zur Herstellung eines
ebenen und tragfähigen Untergrundes.
Ausführung z. B. mit Remmers WP DS Levell oder
gleichwertig.
Einschließlich:
Ausgleich von Fehlstellen
Egalisierung unebener Bestandsflächen
Schließen kleinerer Vertiefungen
sämtliche erforderlichen Nebenleistungen
Menge: 120,000 m²

**07.0004 Dichtungskehlen**
Herstellen von Dichtungskehlen im
Wand-/Sohlenanschlussbereich gemäß DIN 18533 und
Herstellervorgaben.
Ausführung z. B. mit Remmers WP DS Levell oder
gleichwertig.
Einschließlich sämtlicher erforderlicher
Nebenleistungen.
Menge: 65,000 m

**07.0005 Flächenabdichtung erdberührter Bauteile**
Herstellen einer zweilagigen Abdichtung erdberührter
Bauteile gemäß DIN 18533.
Ausführung als flexible, rissüberbrückende
Bauwerksabdichtung.
Ausführung z. B. mit Remmers MB 2K oder gleichwertig.
Einschließlich:
Haftbrücke / Kratzspachtelung
zweilagiger Abdichtungsauftrag
Ausbildung sämtlicher Anschlüsse
Überarbeitung von Übergängen
sämtliche erforderlichen Nebenleistungen
Die erforderliche Trockenschichtdicke ist entsprechend
Wassereinwirkungsklasse und Herstellervorgaben
einzuhalten.
Menge: 70,000 m²

**07.0006 Schutzlage Abdichtung**
Liefern und Montieren einer Schutz- und Schutzdränbahn
vor den abgedichteten Wandflächen.
Ausführung z. B. mit Remmers DS Protect oder
gleichwertig.
Die Schutzlage dient dem Schutz der Abdichtung während
der Wiederverfüllung sowie der Ableitung anfallender
Feuchtigkeit im erdberührten Bereich.
Einschließlich:
Zuschneiden
Befestigungen
Überlappungen
Anschlüsse
obere Abschlüsse
Schutz der Abdichtung während der Wiederverfüllung
sämtliche erforderlichen Nebenleistungen
Menge: 70,000 m²

**07.0007 Horizontalsperren**
Herstellen von Horizontalsperren im Bereich aufgehender
Mauerwerkswände gemäß Planung und DIN-Vorgaben.
Ausführung als Mauersperrbahn zur Unterbrechung
kapillar aufsteigender Feuchtigkeit.
Einschließlich:
Untergrundvorbereitung
Zuschneiden und Einbauen der Sperrbahnen
Überlappungen
Anschlüsse
erforderliche Befestigungen
sämtliche erforderlichen Nebenleistungen
Menge: 100,000 m

**07.0008 Nachträgliche Horizontalsperre Bestandsmauerwerk**
Herstellen einer nachträglichen Horizontalsperre im
bestehenden Mauerwerk gegen kapillar aufsteigende
Feuchtigkeit.
Ausführung im geeigneten Verfahren entsprechend Bestand
und Herstellervorgaben, z. B.
Edelstahlplattenverfahren, Injektionsverfahren oder
gleichwertig.
Ausführung abschnittsweise und erschütterungsarm.
Einschließlich:
Freilegen der Arbeitsbereiche soweit erforderlich
Herstellen der Sperrebene
Verpress- bzw. Einschubarbeiten
kraftschlüssiges Verschließen
Anpassungen an vorhandenes Mauerwerk
sämtliche erforderlichen Nebenleistungen
Die Ausführung hat entsprechend Herstellervorgaben und
abgestimmt auf den vorhandenen Wandaufbau zu erfolgen.
Menge: 40,000 m

**07.0009 Perimeterdämmung**
Liefern und Montieren von Perimeterdämmplatten im
erdberührten Wandbereich gemäß Planung und
Herstellervorgaben.
Verklebung vollflächig auf die zuvor hergestellte
Abdichtung.
Dämmstoffdicke gemäß Planung.
Einschließlich:
Zuschneiden
Verklebung
Anpassungen an Rohrdurchführungen und Anschlüsse
sämtliche erforderlichen Nebenleistungen
Menge: 70,000 m²

**07.0010 Abdichtung Rohrdurchführungen**
Fachgerechte Abdichtung von Rohr- und
Leitungsdurchführungen in erdberührten Bauteilen gemäß
DIN 18533, Planung und Herstellervorgaben.
Ausführung systemgerecht passend zur Flächenabdichtung.
Einschließlich:
Dichtungselemente
Manschetten
Anschlussabdichtungen
Anpassungsarbeiten
Einbindung in die Flächenabdichtung
sämtliche erforderlichen Nebenleistungen
Die Durchführungen sind dauerhaft wasserdicht
herzustellen.
Menge: 10,000 St

**07.0011 Feuchtigkeitssperre Bodenbereich**
Herstellen einer Feuchtigkeitssperre im Bodenbereich
auf vorbereiteten Untergründen gemäß Planung, DIN 18533
und Herstellervorgaben.
Ausführung systemgerecht passend zur Flächenabdichtung.
Ausführung z. B. mit Remmers MB 2K oder gleichwertig.
Die Arbeiten erfolgen im Bereich erdberührter
Innenflächen sowie auf vorbereiteten Bestandsflächen.
Einschließlich:
Untergrundvorbereitung
Grundierung
Überlappungen
Anschlüsse an aufgehende Bauteile
Anschlüsse an Horizontalsperren
Hochführungen
sämtliche erforderlichen Nebenleistungen
Die Abdichtung ist dauerhaft luft- und
feuchtigkeitsdicht herzustellen.
Menge: 70,000 m²

**07.0012 Innenabdichtung Wand-/Bodenanschlüsse**
Herstellen der Abdichtung im Bereich
Wand-/Bodenanschlüsse gemäß DIN 18533 und
Herstellervorgaben.
Die Arbeiten erfolgen im Bereich erdberührter
Innenbauteile.
Ausführung systemgerecht passend zur Flächenabdichtung.
Ausführung z. B. mit Remmers MB 2K in Verbindung mit
systemzugehörigen Dichtbändern oder gleichwertig.
Einschließlich:
Anschlussabdichtungen
Dichtbänder
Eckausbildungen
Hochführungen
sämtliche erforderlichen Nebenleistungen
Die Anschlüsse sind dauerhaft luft- und wasserdicht
herzustellen.
Menge: 70,000 m

**07.0013 Abdichtung Durchdringungen Bodenbereich**
Fachgerechte Abdichtung von Rohr- und
Leitungsdurchführungen im Bodenbereich gemäß DIN 18533
und Herstellervorgaben.
Ausführung systemgerecht passend zur Flächenabdichtung.
Einschließlich:
Manschetten
Dichtungselemente
Anschlussabdichtungen
Einbindung in die Flächenabdichtung
sämtliche erforderlichen Nebenleistungen
Die Durchführungen sind dauerhaft wasserdicht
herzustellen.
Menge: 20,000 St

**07.0014 Wiederverfüllung Arbeitsräume**
Wiederverfüllung der Arbeitsräume nach Fertigstellung
der Abdichtungsarbeiten.
Verfüllung lagenweise mit vorhandenem, geeignetem und
verdichtungsfähigem Material.
Einschließlich:
lagenweises Einbauen
Verdichten
angleichen an Bestandshöhen
sämtliche erforderlichen Nebenleistungen
Nicht wiedereinbaufähiges Material ist gesondert zu
entsorgen.
Beschädigungen der Abdichtung sind auszuschließen.
Menge: 25,000 m³

**07.0015 Liefermaterial Wiederverfüllung**
*** Bedarfsposition ohne GB
Liefern und Einbauen von geeignetem und
verdichtungsfähigem Füllmaterial zur Wiederverfüllung
der Arbeitsräume, sofern das vorhandene Aushubmaterial
nicht wiedereingebaut werden kann.
Material gemäß den technischen Anforderungen für Erd-
und Verfüllarbeiten.
Einschließlich:
Lieferung
Einbauen
lagenweises Verdichten
Transport
sämtliche erforderlichen Nebenleistungen
Abrechnung: m³
Menge: 25,000 m³

### Titel 08 Stundenlohn

**08.0001 Meisterstunden**
Rapportstunden nach Bedarf
Menge: 1,000 h

**08.0002 Facharbeiterstunden**
Rapportstunden nach Bedarf
Menge: 10,000 h

**08.0003 Helferstunden**
Rapportstunden nach Bedarf
Menge: 15,000 h
